# HH
Leistungsbeschreibung (GAEB DA XML 3.2, DA81)
Währung: EUR
Erstellt mit: HH GAEB Generator, 10.03.2026

## 1

### Titel 01

**01.0001 Ziegel-Rundbogen-Rollladenkasten d = 300 mm d = 300 mm**
Ziegel-Rundbogen-Rollladenkasten
Für Wandstärke 300 mm

Über Öffnung, lichte Weite _________________ cm

Schielung beidseitig jeweils 5,5 cm

Kastenhöhe (29,0 cm Festmaß + Schielung + Radius der lichten Weite)

Ausstattung für manuellen Antrieb*:
Lagerhalter, Lager, Teleskopwelle, Gurtscheibe, Endkappe, Gurtauslass mit Bürstendichtung

Ausstattung für elektrischen Antrieb*:
Lagerhalter, Lager, Teleskopwelle, Gurtscheibe, Endkappe

Lagerhalter und Teleskopwelle vormontiert

Auflagertiefe: 2 x 12 cm in Mörtelbett (mind. LM21);
Seitliche Stirndeckel und Alu-Putzschiene außen, Wärmedämmung

Verfügbarer Ballenraum: 18 cm im Durchmesser

System: Ziegel-Rundbogen-Rollladenkasten, Hörl & Hartmann Ziegeltechnik nach Angaben des Herstellers liefern und einbauen.

Hersteller:
Hörl & Hartmann Ziegeltechnik GmbH & Co. KG
Pellheimer Straße 17
85221 Dachau
Tel: 08131-555-0
Fax: 08131-555-1299
Menge: 0,000 m2

**01.0002 Ziegel-Rundbogen-Rollladenkasten d = 365 mm d = 365 mm**
Ziegel-Rundbogen-Rollladenkasten
Für Wandstärke 365 mm

Über Öffnung, lichte Weite _________________ cm

Schielung beidseitig jeweils 7,0 cm

Kastenhöhe (29,0 cm Festmaß + Schielung + Radius der lichten Weite)

Ausstattung für manuellen Antrieb*:
Lagerhalter, Lager, Teleskopwelle, Gurtscheibe, Endkappe, Gurtauslass mit Bürstendichtung

Ausstattung für elektrischen Antrieb*:
Lagerhalter, Lager, Teleskopwelle, Gurtscheibe, Endkappe

Lagerhalter und Teleskopwelle vormontiert

Auflagertiefe: 2 x 12 cm in Mörtelbett (mind. LM21);
Seitliche Stirndeckel und Alu-Putzschiene außen, Wärmedämmung

Verfügbarer Ballenraum: 22 cm im Durchmesser

System: Ziegel-Rundbogen-Rollladenkasten, Hörl & Hartmann Ziegeltechnik nach Angaben des Herstellers liefern und einbauen.

Hersteller:
Hörl & Hartmann Ziegeltechnik GmbH & Co. KG
Pellheimer Straße 17
85221 Dachau
Tel: 08131-555-0
Fax: 08131-555-1299
Menge: 0,000 m2

**01.0003 Ziegel-Rundbogen-Rollladenkasten d = 425 mm d = 425 mm**
Ziegel-Rundbogen-Rollladenkasten
Für Wandstärke 425 mm

Über Öffnung, lichte Weite _________________ cm

Schielung beidseitig jeweils 9,0 cm

Kastenhöhe (29,0 cm Festmaß + Schielung + Radius der lichten Weite)

Ausstattung für manuellen Antrieb*:
Lagerhalter, Lager, Teleskopwelle, Gurtscheibe, Endkappe, Gurtauslass mit Bürstendichtung

Ausstattung für elektrischen Antrieb*:
Lagerhalter, Lager, Teleskopwelle, Gurtscheibe, Endkappe

Lagerhalter und Teleskopwelle vormontiert

Auflagertiefe: 2 x 12 cm in Mörtelbett (mind. LM21);
Seitliche Stirndeckel und Alu-Putzschiene außen, Wärmedämmung

Verfügbarer Ballenraum: 22 cm im Durchmesser

System: Ziegel-Rundbogen-Rollladenkasten, Hörl & Hartmann Ziegeltechnik nach Angaben des Herstellers liefern und einbauen.

Hersteller:
Hörl & Hartmann Ziegeltechnik GmbH & Co. KG
Pellheimer Straße 17
85221 Dachau
Tel: 08131-555-0
Fax: 08131-555-1299
Menge: 0,000 Stck

**01.0004 Ziegel-Rundbogen-Rollladenkasten d = 490 mm d = 490 mm**
Ziegel-Rundbogen-Rollladenkasten
Für Wandstärke 490 mm

Über Öffnung, lichte Weite _________________ cm

Schielung beidseitig jeweils 11,5 cm

Kastenhöhe (29,0 cm Festmaß + Schielung + Radius der lichten Weite)

Ausstattung für manuellen Antrieb*:
Lagerhalter, Lager, Teleskopwelle, Gurtscheibe, Endkappe, Gurtauslass mit Bürstendichtung

Ausstattung für elektrischen Antrieb*:
Lagerhalter, Lager, Teleskopwelle, Gurtscheibe, Endkappe

Lagerhalter und Teleskopwelle vormontiert

Auflagertiefe: 2 x 12 cm in Mörtelbett (mind. LM21);
Seitliche Stirndeckel und Alu-Putzschiene außen, Wärmedämmung

Verfügbarer Ballenraum: 22 cm im Durchmesser

System: Ziegel-Rundbogen-Rollladenkasten, Hörl & Hartmann Ziegeltechnik nach Angaben des Herstellers liefern und einbauen.

Hersteller:
Hörl & Hartmann Ziegeltechnik GmbH & Co. KG
Pellheimer Straße 17
85221 Dachau
Tel: 08131-555-0
Fax: 08131-555-1299
Menge: 0,000 Stck
